# Grundschule Seelow - Neubau
Angebotsaufforderung (GAEB 90, DA83)
DV-Nummer: K-2021-1
Eröffnung: 09.04.26
Währung: EUR
Auftraggeber: Stadt Seelow, Küstriner Straße 61, 15306 Seelow,

## Schließanlage
Datum: 19.03.26

*Hinweis*
Bauherr für die geplante Baumaßnahme ist die Stadt
Seelow in 15306 Seelow, Küstriner Straße 61.
Sie ist Eigentümerin des Grundstückes 15306 Seelow,
Straße der Jugend 7, Gemarkung Seelow /Flur 13/
Flurstück 338.

Auf dem Grundstück befinden sich der Gebäudekomplex
der Grundschule Seelow und befestigte Straßen
und Wege. Die Bestandsgebäude wurden Anfang der 1950er
Jahre errichtet und stehen unter
Denkmalschutz.

Der Ergänzungsbau soll bis Mai 2026 fertiggestellt
werden.
Die Umbauarbeiten im Bestandsgebäude werden nach
Fertigstellung des Ergänzungsbaus durchgeführt.

Die Schließanlage wird zunächst in den Türen des
Erweiterungsbaus und den bleibenden Außentüren des
Bestandsgebäudes installiert und zu einem späteren
Zeitpunkt im umgebauten Bestandsgebäude ergänzt.

folgende Türen sind für die Schließanlage zu
berücksichtigen:

Keller:  3 Außentüren. 5 Innentüren
Erdgeschoss: 21 Außentüren, 40 Innentüren
Obergeschoss: 1 Außentür, 41 Innentüren(inkl. 2*
Datenschrank und Sicherheitsbeleuchtung)

Aufzug:  4 Haltestellen

Blindzylinder
Obergeschoss: 1 Innentür

*Hinweis*
1. ALLGEMEINE VORBEMERKUNGEN
Die angebotene Schließanlage muss in Leistungsumfang,
Auslegung und Dienstleistung den Maßstäben
eines industriell gefertigten Sicherheitsproduktes
entsprechen. Der Hersteller der Schließanlage muss nach
DIN EN ISO 9001 zertifiziert sein, ebenso muss der
Hersteller den Nachweis erbringen, dass er ein
Umweltmanagementsystem nach DIN EN ISO 14001
zertifiziert hat. Diese Nachweise sind bei der
Angebotseinreichung zu erbringen.
Der Bieter hat sich vor Abgabe des Angebotes über die
Ausführung der gesamten Leistungen genauestens
zu informieren. Nach Abgabe des Angebotes werden
keinerlei Ansprüche auf Preisänderungen
(Preiserhöhungen) aufgrund ungenauer Kenntnis der
geforderten Leistungen, der örtlichen Verhältnisse bzw.
aus missverständlicher Auffassung der Beschreibung
usw. berücksichtigt.
Die in der Leistungsbeschreibung angegebenen Typen und
Leistungen sind in dieser konstruktiven und
werkstoffmäßigen Art zwingend gefordert. Zylinder und
Schlüssel müssen vom Hersteller so gekennzeichnet
sein, dass sie für Dritte keine Zuordnung zulassen.
Die Funktion eines übergeordneten Schlüssels darf nur
aus der Verwaltungssoftware ersichtlich sein. Die
Berechtigung, Ersatzschlüssel bzw. Erweiterung zu
Schließanlagen (Zylinder mit Schlüsseln) zu
programmieren, ist durch ein funktionierendes
Kontrollsystem,
z.B. elektronisch codiertem Identmedium, wie z.B.
Token, dem durch die ausschreibende Stelle zu
benennenden Besitzer/Eigentümer der Schließanlage
vorbehalten (organisatorischer Anlagenschutz).

2. TECHNISCHE VORBEMERKUNGEN

1 Zertifikat DIN EN 15684 muss vorliegen
2 "VdS Anerkennung Klasse BZ+ für Schließanlagen
(Anerkennungsgrundlage VdS 2156-2) und
Schalteinrichtungen für EMA (gemäß VdS 2119) müssen
vorliegen."
3 "Die mechatronischen Zylinder und Schlüssel des
Schließsystems müssen in einer geprüften Ausführung
für explosionsgefährdete Räume lieferbar sein in denen
eine Gefährdung durch Gas entstehen kann.
ATEX-Zertifikate sind nachzuweisen."
4 "Der elektronische Zylinder benötigt keine
Verkabelung und darf keine interne Spannungsversorgung
besitzen. Die Energieversorgung erfolgt ausschließlich
über den Schlüssel."
5 "Die elektronischen Schließberechtigungen müssen
sowohl an den elektronischen Schließzylindern als
auch den elektronischen Nutzerschlüsseln
umprogrammierbar sein."
6 "Die elektronischen Doppel- und Knaufzylinder müssen
ab der Grundlänge L= 30/30 mm und die
Halbzylinder ab der Grundlänge L=30 mm lieferbar sein.
Es muss für Doppel- und Knaufzylinder eine
Kurzversion ab der Grundlänge L=28/28 mm und für
Halbzylinder in der Länge L=28 mm lieferbar sein."
7 "Elektronische Zylinder müssen ohne An- und
Aufbauten und abstehende Elemente liefer- und
montierbar
sein. Die gesamte Elektronik befindet sich im
geschützten Zylindergehäuse."
8 "Es muss möglich sein die Profilzylinder an Türen
einzusetzen, deren Schlösser ein minimales Dornmaß
von 25mm aufweisen. Auf die Zwängung der Türen ist zu
achten."
9 "Die Profilzylinder müssen modular aufgebaut sein,
so dass die Zylinderlänge vor Ort an wechselnde
Anforderungen bzw. Einbausituationen angepasst werden
kann."
10 Profilzylinder müssen generell mit einem
verstellbaren Schließbart angeboten werden.
11 "Alle Produkte erfüllen die Anforderungen der
elektromagnetischen Verträglichkeit (EMV) und
entsprechen den geltenden CE-Vorschriften."
12 "Die elektronischen Schließzylinder müssen mit
gebräuchlichen Sonderausstattungen wie erhöhtem
Anbohrschutz, Freilauf und Gefahreinrichtung lieferbar
sein."
13 "Die elektronischen Profil-Doppelzylinder müssen in
der Ausführung eine Seite elektronisch, andere Seite
drehgesichert oder beide Seiten elektronisch
ausgestattet, lieferbar sein."
14 "Die elektronischen Schließzylinder müssen im
Temperaturbereich von -25°C bis +85°C
funktionieren."
15 "Das angebotene Schließsystem kann sowohl offline
als auch mit virtueller Vernetzung
betrieben werden. Bei virtueller Vernetzung kommen
Remote Programmiergeräte zum Einsatz, welche in
einer stationären und einer mobilen Variante lieferbar
sein müssen."
16 "Das System muss die Möglichkeit der virtuellen
Vernetzung über das Internet bzw. Intranet
bieten. Die Remote Programmiergeräte werden auf IP
Basis eingebunden und dürfen keinen
zusätzlichen Controller erfordern."
17 "Das Berechtigen und Sperren von Schlüsseln an
elektronischen Schließzylindern muss auch möglich
sein, ohne die Türen zu begehen. Dazu verfügt das
System über spezielle Remote Programmiergeräte an
denen die elektronischen Schlüssel validiert und
programmiert werden."
18 "Die elektronischen Schlüssel müssen die für die
Funktion des Systems notwendige Energie
liefern. Sie beziehen diese aus einer handelsüblichen
Lithium-Knopfzelle. Die Knopfzelle muss ohne Einsatz
von Hilfsmitteln (Münze o. Werkzeug) schnellstmöglich
tauschbar sein."
19 "Es muss eine Schlüsselvariante verfügbar sein,
deren Batteriekapazität für bis zu zehn Jahre
und für ca. 100.000 Schließvorgänge ausreicht."
20 "Alle batteriebetriebenen Schlüssel müssen in der
Schutzart IP67 ausgeführt werden, ohne dass
Schlüssel hierzu verklebt werden müssen."
21 "Die verschlüsselte Datenübertragung zwischen
Schlüssel und Zylinder erfolgt aus
Sicherheitsgründenn kontaktgebunden."
22 "Für das System müssen Zylinder lieferbar sein, die
nur über das 4-Augen Prinzip funktionieren. Hierbei
müssen 2 Schlüssel nacheinander in den Zylinder
eingeführt werden, um diesen zu öffnen."
23 "Es muss möglich sein, Zeitpläne und eine
Gültigkeitsdauer einzurichten, die eine zeitlich
eingegrenzte Zutrittsberechtigung darstellen."
24 "Es müssen elektronische Schlüsselvarianten
lieferbar sein, die eine optische und akustische
Signalisierung aufweisen, welche Informationen über
den Betriebszustand der Batterie und die
Schließberechtigung liefern."
25 "Zur Verwaltung und Programmierung der
elektronischen Schließanlage sind eine Software,
ein Programmiergerät und ein Programmierschlüssel
notwendig."
26 "Die für den Arbeitsplatzrechner zu liefernde
Programmier- und Verwaltungssoftware,
einschließlich Datenträger, muss PC-gerecht sein und
auf Windows Versionen 10 basieren."
27 "Die Authorisierung muss mehrstufig über Passwort,
Programmierschlüssel und
Programmierschlüssel-PIN erfolgen. Nutzername und
geteilte Passwörter erfüllen diese Vorgabe nicht."
28 "Mit dem Programmierschlüssel müssen bis zu 3000
Programmierereignisse, z.B.Berechtigungen,
Löschungen elektronischer Gruppen oder
Einzelschlüssel, in einem Schritt an die elektronischen
Schließzylinder übermittelbar sein."
29 "Bis zu 750 Ereignisse müssen unter Angabe von
Datum und Uhrzeit aus den elektronischen
Schließzylindern und bis zu 1000 aus den
elektronischen Schlüsseln auslesbar sein."
30 "Die elektronischen Schlüssel müssen zu
elektronischen Gruppen (je mehr als 65.000 Schlüssel)
zusammengefasst werden können. Es muss möglich sein,
diese elektronischen Schlüssel einzeln oder als
Gruppen an den elektronischen Zylindern zu berechtigen
oder zu sperren."
31 "Es muss realisierbar sein, bis zu 1000
Schließberechtigungen (Mix aus elektronischen Gruppen
und
Einzelschlüsseln) an den elektronischen
Schließzylindern zu erteilen."
32 "Nachbestellte elektronische Schlüssel, die zu
einer bestehenden elektronischen Gruppe gehören, sind
ohne Programmierung an allen bestehenden
Schließzylindern der Schließanlage schließberechtigt,
an denen
auch die Gruppe berechtigt ist."
33 "Die elektronischen Schlüssel müssen in einer
Version lieferbar sein, die durch ihre direkte
Programmierbarkeit Laufwege zum Zylinder erspart."
34 "Der programmierbare elektronische Schlüssel muss
bis 1.500 Speicherplätze für einzelne Türen bzw.
Türgruppen aufweisen. Eine Türgruppe muss bis zu
65.000 Türen aufnehmen können."
35 "Die elektronischen Schlüssel müssen in einer
Version lieferbar sein, welche auch bei Temperaturen
von
bis zu -30°C funktionieren und dabei eine
Batterielebensdauer von 7 Jahren garantieren."
36 Es muss eine batterielose elektronische
Schlüsselvariante für die Feuerwehr oder
Sonderanwendungen
lieferbar sein, wobei die Energiegewinnung beim
Einstecken des Schlüssels in den Zylinder
schlüsselseitig
erfolgen muss.
37 "Es müssen elektronische Schlüssel mit integriertem
Bluetooth Modul für die mittelbare Kommunikation
des Schlüssels mit der Systemsoftware verfügbar sein."
38 Die elektronischen Schlüssel mit integriertem
Bluetooth Modul müssen parallel über PIN-Eingabe
offline
revaldierbar sein, falls keine mobile Datenverbindung
für die Nutzung der Software-Applikation zur Verfügung
steht.
39 Es müssen Zylinder als Sondertypen lieferbar sein,
wie z.B. Hebelzylinder in verschiedenen Größen und
Möbelzylinder, wie z.B. Möbelolivenzylinder.
40 "Zum Einsatz kommende kryptographische Verfahren,
Konfigurationen und Schlüssellängen müssen dem
Stand der Technik entsprechen."
41 Sicherheitsrelevante Daten müssen verschlüsselt auf
dem Speichermedium des PCs abgelegt werden.
Jegliche Kommunikation zwischen Schlüssel und
Zylinder, bzw. zwischen Server und Schlüssel wird mit
AES-Algorithmen end-to-end verschlüsselt.
42 Die Schließanlagen-Software sowie die zugehörige
Datenbank ist als Cloud-basierte Lösung (SaaS) zu
hosten, die nachweislich ISO 9001, ISO 27001, ISO
27017 und ISO 27018 zertifiziert sind. Es muss im
Nachgang möglich sein die Schließanlagen-Software vom
Hosting (SaaS) in eine eigene Serverstruktur
(IaaS) zu migrieren.

3. Systembeschreibung:
"Ist im Wendeschlüsselsystem gefertigt. Jeder
Schlüssel ist durch den in der Schlüsselreide Chip ein
elektronisches Unikat. Ein elektrischer Kontakt
zwischen Schlüssel und Zylinder dient der Energie- und
Datenübertragung. In der Schlüsselreide befindet sich
eine Lithiumzelle, welche die Energie für den
elektronischen Datenaustausch zum Schließzylinder und
die Freigabe des elektronischen Schließvorganges
liefert. Der Schlüssel Professional bietet eine
optische und akustische Signalisierung, welche
Informationen
über den Betriebszustand der Batterie und die
Schließberechtigung liefert. Ein abnehmbarer
Batterieverschluss ermöglicht den werkzeuglosen
Austausch der Energiequelle durch den Nutzer. Optional
ist der Einsatz einer quarzgesteuerten Zeitfunktion
möglich, welche die Erteilung einer zeitlich begrenzten
Zutrittsberechtigung zulässt. Optional ist die
Lieferung eines programmierbaren Schlüssels möglich.
Somit ist
es nicht mehr nötig zum Zwecke des Programmierens zum
Schließzylinder zu gehen. Optional ist die
Lieferung eines Batteriedeckels mit integriertem RFID
Chip möglich.
Der Doppelzylinder ist auch in beidseitig
elektronischer Ausführung lieferbar. Der
Schließzylinder erfordert
keine Verkabelung und wird batterielos betrieben. Eine
VdS Anerkennung für den Einsatz elektronischer
Schließzylinder in Schalteinrichtungen von
Einbruchmeldeanlagen (EMA) muss nachgewiesen werden. Da
die komplette Elektronik im Zylinderkern Platz findet,
ist die Lieferung ein es umfangreichen Typenspektrums
innerhalb von Schließanlagen möglich."
"Die Verwaltungssoftware muss generell die Verwaltung
von Zylindern, Schlüsseln, Personen sowie
Schlüsselausgaben und Schlüsselrückgaben unterstützen.
Die Verwaltung von Schließberechtigungen muss
über einen Schließplan möglich sein. Es muss möglich
sein, zeitlich eingeschränkte Zutrittsberechtigungen
zu programmieren. Der Druck von Auswertungen und
Quittungen muss unterstützt werden. Ein
Benutzermanagement und die Verwaltung von
Programmierschlüsseln und PIN/PUK - Codes zur
Softwareanmeldung müssen Bestandteil der Software
sein. Zum Import und Export von Daten muss die
Software Schnittstellen anbieten. Die Software muss
Funktionen aufweisen, welche die Einhaltung der
Datenschutzgrundverordnung (DSGVO) sicherstellen
(Anonymisierung, Deaktivierung und permanente
Löschung)."
"Das Tisch-Programmiergerät ist der Mittler zwischen
der Programmiersoftware und dem
Programmierschlüssel. Das Tisch-Programmiergerät ist
über die serielle oder USB Schnittstelle mit dem
Computer verbunden. Der in das Tisch-Programmiergerät
eingeführte Programmierschlüssel nimmt die in
der Software vorgenommenen Änderungen bezüglich der
Schließberechtigungen zur Weitergabe an die
elektronischen Schließzylinder auf. Nach Abschluss der
Zylinderprogrammierung quittiert der
Programmierschlüssel über das Programmiergerät die
tatsächlich ausgeführten Programmierschritte. Der
Schließplan wird entsprechend geändert. Somit ist
jederzeit ein reales Abbild der Schließfunktionen im
Schließplan gewährleistet. Mit Hilfe des
Programmiergerätes werden die auf dem
Programmierschlüssel
gespeicherten Ereignisse ausgelesen. Mittels Software
und Programmiergerät werden den Schlüsseln ihre
zeitlichen Zutrittsberechtigungen erteilt bzw.
entzogen."

Bieterangabe:

Software und Programmierzubehör

Fabrikat:  .....................................
  (vom Bieter auszufüllen)

### Titel 01 Software und Programmierzubehör

**01.1 Software**
Softwarepaket zur Installation auf einen Computer zur
Ver
waltung der programmierten Zugriffsrechte; Erstellung
eines
Schließplanes für ca. 100 Türen.

angebotenes Fabrikat:  '.........'
Menge: 1,000 St

**01.2 Tisch- Programmiergerät**
Tisch- Programmiergerät

inklusive USB - Anschlusskabel und sämtlicher
erforderlicher
Treiber zur Programmierung von Schlüsseln direkt am
Arbeitsplatz

Typ:  '.........'

(vom Bieter einzutragen)
Menge: 1,000 St

**01.3 Programmierschlüssel**
Programmierschlüssel

Elektronisch, Speicher für 3000 Programmierschritte
oder 6000
Ereignisse mit elektronischer Einzel- und
Schließanlagenkodierung, optische und akustische
Funktionsanzeige

Typ:  '.........'

(vom Bieter einzutragen)
Menge: 1,000 St

**01.4 Fernprogrammierung**
*** Bedarfsposition ohne GB
Fernprogrammierung zur Programmierung von Schlüsseln im
Bedarfsfall

Typ:  '.........'

(vom Bieter einzutragen)
Menge: 1,000 St

**01.5 Anwenderschulung und Einweisung inkl. Installation der**
Anwenderschulung und Einweisung inkl. Installation der
Software

Anwenderschulung und Einweisung, Softwareschulung,
inklusive Schließplanabstimmung durch den Hersteller
vor Ort,
für bis zu 6 Personen
Geschätzte Zeit pro Schulungstermin von 8 Std.

Typ:  '.........'

(vom Bieter einzutragen)
Menge: 1,000 St

**01.6 Schließanlagenerweiterung je Datensatz**
Schließanlagenerweiterung je Datensatz
(Zylinder und Schlüssel)

Typ:  '.........'

(vom Bieter einzutragen)
Menge: 1,000 St

**01.7 Erweiterungslizenz Zylindergruppen**
Erweiterungslizenz Zylindergruppen (optional)

Lizenzerweiterung - Zylindergruppen ermöglicht die
Gruppierung
von Zylindern in Zylindergruppen - Monatliche Gebühr,
per anno

Typ:  '.........'

(vom Bieter einzutragen)
Menge: 1,000 St

### Titel 02 Schlüssel

**02.1 Nutzerschlüssel, programmierbar**
Nutzerschlüssel, programmierbar

mit Speichermöglichkeit der letzten mindestens 1000
Ereignisse, zeitlich begrenzbarer Zutritt
programmierbar,
Schließrechte können direkt auf den Schlüssel
programmiert
werden, ohne Schließzylinder und andere Komponenten
nachprogrammieren zu müssen. Optische und akustische
Funktionsanzeige am Schlüssel.
Menge: 40,000 St

**02.2 Batterieloser spezieller Schlüssel für Feuerwehr- oder**
Batterieloser spezieller Schlüssel für Feuerwehr- oder
Sonderanwendungen

elektronisch, Temperaturbereich -30 bis +70°,
Energiegewinnung erfolgt bei Einstecken des Schlüssels
in den
Zylinder schlüsselseitig, mit Unikats- und
Schließanlagencodierung, Schlüsselschaft aus Edelstahl
Wasser- und Staubdichte Schlüsselreide, Optisch
Signalgeber
(LED Beidseitig)
Menge: 1,000 St

### Titel 03 Europrofilzylinder und Zubehör

**03.1 Profil-Doppelzylinder 30/30 mm, einseitig elektronisch**
*** Bezugsbeschreibung
Profil-Doppelzylinder 30/30 mm, einseitig elektronisch
programmierbar

elektronisch / drehgesichert, Messing, matt
vernickelt. Eine
Seite elektronisch, andere Seite drehgesichert. Auf der
elektronischen Seite eine Sperrleiste und ein
elektromechanisches Verrieglungsmodul sowie Speicher
für die
Schließberechtigung von bis zu 1000 elektronischen
Gruppen
(je mehr als 65.000 Schlüssel) oder Einzelschlüsseln
und die
letzten 750 Ereignisse. Andere Seite drehgesichert.
Schließbart
aus bruchfestem, korrosionsbeständigem Edelstahl,
Schließbartstellung 30 °, Stulpschraube M5
Menge: 100,000 St

**03.2 Profil-Doppelzylinder 40/40 mm, einseitig elektronisch**
*** wie Position 03.1
Profil-Doppelzylinder 40/40 mm, einseitig elektronisch
programmierbar
Menge: 4,000 St

**03.3 Profil-Doppelzylinder 30/30 mm, beidseitig elektronisch**
*** Bezugsbeschreibung
Profil-Doppelzylinder 30/30 mm, beidseitig elektronisch
programmierbar

elektronisch / elektronisch, Messing, matt vernickelt.
Beide
Seiten elektronisch. Auf beiden elektronischen Seiten
eine
Sperrleiste und ein elektromechanisches
Verrieglungsmodul
sowie Speicher für die Schließberechtigung von bis zu
1000
elektronischen Gruppen (je mehr als 65.000 Schlüssel)
oder
Einzelschlüsseln und die letzten 750 Ereignisse.
Schließbart aus bruchfestem, korrosionsbeständigem
Edelstahl,
Schließbartstellung 30 °, Stulpschraube M5

Ort: Flurtüren EG, OG
Menge: 4,000 St

**03.4 Profilzylinder, elektronisch, Panikschloss**
*** wie Position 03.3
für Panikschloss.
freilaufend

Angeb. Fabrikat :  '.........'
Menge: 12,000 St

**03.5 Profilhalbzylinder, elektronisch**
Profilhalbzylinder, elektronisch

Zylinder programmierbar
Grundlänge 30-10mm,
Färbung Messing matt vernickelt,
Schließbartstellung starr oder 8-fach rastend
einschl. Stulpschraube M5 "

Ort: Aufzug, Haltestellen
Menge: 4,000 St

**03.6 Blindzylinder ohne Steuerfunktion**
Blindzylinder ohne Steuerfunktion innerhalb der
Schließanlage,
z.B. für Brandschutztüren etc.
Werkstoff : Messing, matt vernickelt
Grundlänge : 40 mm

Angeb. Fabrikat : '.........'

Einbauort: OG, A20
Menge: 1,000 St

**03.7 Zulage Zylinder mit Abdeckkappe wetterfest**
Zulage Zylinder mit Abdeckkappe wetterfest

für Profildoppelzylinder, Profilhalbzylinder und
Profilknaufzylinder, zum Einsatz an Außentüren und
Spezialfällen mit erhöhter Staub - oder Regenbelastung,
fertig auf dem Schließzylinder montiert,
Berechnung je Zylinderseite "
Menge: 22,000 St

**03.8 Zulage verlängerte Zylinder bis 110mm Gesamtlänge**
Zulage verlängerte Zylinder bis 110mm Gesamtlänge

Zulage für verlängerte Zylinder bis zu einer
Zylindergesamtlänge
von 110mm
Verlängerungen in 5 mm Schritten ab der Grundlänge
möglich
Berechnung je angefangene 10mm und je Zylinderseite,
ausgehend von der Grundlänge 30-30mm (60mm
Gesamtlänge)
Menge: 6,000 St

**03.9 Mehrpreis Stirnseitige Bezeichnung**
Mehrpreis Stirnseitige Bezeichnung

für Doppelzylinder, Halbzylinder und Knaufzylinder,
Sonderbeschriftung alphanummerisch und stirnseitig bis
zu 8
Zeichen zur direkten Identifizierung der Komponenten im
eingebauten Zustand, Berechnung je Zylinderseite
Menge: 100,000 St

**03.10 Montagewerkzeug- Set**
Montagewerkzeug- Set

Werkzeugset mit sämtlichen Werkzeugen, die zum
selbstständigen Umbau der Schließzylinder gem. zuvor
genannten Zubehörteilen notwendig sind
inkl. Montagezange und Umbaukoffer
Menge: 1,000 St

**03.11 Schlüsselstandsäule, freistehend**
Schlüsselstandsäule freistehend, in wasserdichter
Ausführung,
mit Schlüsselschalter, für PZ vorgerichtet sowie
Druckknopf
schalter 'Halt'.
Ausführungsklasse : EXC 2

Angeb. Fabrikat :  '.........'
Menge: 1,000 St

**03.12 Feuerwehrschlüsseltresor**
Feuerwehrschlüsseltresor, mit einem Innendurchmesser
von
mind. 33 mm; lifern und einbauen.

Zulassung erforderlich.

angebotenes Fabrikat:  '.........'
Menge: 1,000 St

### Titel 04 Montage

**04.1 Türbeschlag, Demontage, Bestand**
Demontage der Türbeschläge, nach Stück in alle
Bestandstürarten.
Menge: 96,000 St

**04.2 Profilzylinder, elektronisch, Montage**
Montage der gelieferten elektronischen Profilzylinder
in alle
Türarten incl. Nacharbeit an Schloss,
Beschlag oder Türblatt, bei freiem Zylinderloch, mit
Funktions
prüfung.
Abrechnung nach Stück Zylinder.
Menge: 100,000 St

USt %: 19,00
